# Muster-Leistungsbeschreibung
Leistungsbeschreibung (GAEB 90, DA81)
Währung: EUR

## Farbfassungen
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise Regelwerke WTA

Bei der Ausführung der Arbeiten sind insbesondere
 die Regelwerke der WTA (Wissenschaftlich-Technische
 Arbeitsgemeinschaft für Bauwerkserhaltung und
 Denkmalpflege e.V.) zu beachten, z.B.:
 3-5 "Natursteinrestaurierung nach WTA: Reinigung"
 3-17 "Hydrophobierende Imprägnierung von
mineralischen Baustoffen"
 4-3 "Instandsetzen von Mauerwerk -
Standsicherheit/Tragfähigkeit"
 4-5 "Beurteilung von Mauerwerk - Mauerwerksdiagnostik"
2-9 "Sanierputzsysteme"
2-4 "Beurteilung und Instandsetzung gerissener Putze an
Fassaden"
2-7 "Kalkputz in der Denkmalpflege"

### Titel 00002 Farbfassungen

**00002.0001 Halblasierende Beschichtung auf Basis natürlich gefüllter Siliconharzfarbe**
Halblasierende Beschichtung der vorbereiteten Flächen
mit einem dampfdiffusionsoffenen, siliconharzgebundenen
Farbsystem.
Vor Beginn der Arbeiten ist eine genügend große,
repräsentative Probefläche anzulegen. Hier ist
insbesondere das optische Erscheinungsbild der
Lasur festzulegen. Erst nach Abnahme der
Musterflächen durch die fachlich Beteiligten darf
mit den Arbeiten begonnen werden.

Produkt: Remmers Color LA Historic
oder glw.

Eigenschaften:
Halblasierend
Hoch Wasserdampfdurchlässig sd = 0,1 m
Hoch wasserabweisend w = 0,1 kg/(m² · h0,5)
Reversibel
Spannungsarm
Matt, mineralischer Charakter
Kalkfarb-Optik

Produktkenndaten im Anlieferungszustand:
Bindemittel Siliciumorganisch vergütete Copolymere
Dichte (20 °C) ca. 1,4 g/cm³ je nach Farbton
Viskosität 2000 mPa·s
Pigmente Anorganische, alkalibeständige, absolut
lichtechte
Oxidpigmente TiO -frei
pH-Wert 8 - 9

Produktkenndaten im ausreagierten Zustand:
Wasserdampfdurchlässigkeit (DIN 52615) s < 0,10 m
Wasseraufnahmekoeffizient (DIN 52617) w < 0,1 kg/(m²
· h0,5)

Angebotenes Produkt:______________

Verbrauch:
ca.: 0,1 - 0,15 l/m² Remmers Color LA Historic <6476>
je Arbeitsgang und Untergrund
Einheit: m2

**00002.0002 Halblasierende Beschichtung mit Color LA Fill Historic**
Halblasierende Beschichtung mit einem
dampfdiffusionsoffenen, siliconharzgebundenen
Farbsystem.
Vor Beginn der Arbeiten ist eine genügend große,
repräsentative Probefläche anzulegen. Hier ist
insbesondere das optische Erscheinungsbild der
Lasur festzulegen. Erst nach Abnahme der
Musterflächen durch die fachlich Beteiligten darf
mit den Arbeiten begonnen werden.

Produkt: Remmers Color LA Fill Historic
oder glw.

Eigenschaften:
Halblasierend
Feinsandige, raue Struktur
Wasserdampfdurchlässig sd < 0,25 m
Co2-bremsend: sd ca. 134 m
Hoch wasserabweisend w = 0,1 kg/(m² · h0,5)
Reversibel
Spannungsarm
Matt, mineralischer Charakter
Kalkfarb-Optik

Produktkenndaten im Anlieferungszustand:
Bindemittel Siliciumorganisch vergütete Copolymere
Dichte (20 °C) Ca. 1,4 g/cm³, je nach Farbton
Viskosität 3000 mPa·s
Pigmente Anorganische, alkalibeständige, absolut
lichtechte
Oxidpigmente TiO2 -frei
pH-Wert 8 - 9

Produktkenndaten im ausreagierten Zustand:
Wasserdampfdurchlässigkeit (DIN 52615) s < 0,25 m
Wasseraufnahmekoeffizient (DIN 52617) w < 0,1 kg/(m²
· h0,5)

Angebotenes Produkt:______________

Verbrauch:
ca.: 0,2 - 0,4 l/m² Remmers Color LA Fill Historic
<6471> je Arbeitsgang und Untergrund
Einheit: m2

**00002.0003 Farbiges Angleichen der Steinergänzung mit Color LA Fill Historic**
Farbiges Angleichen der Steinergänzung
durch halblasierendes, feinsandiges Beschichten
mit einer halblasierenden, füllenden,
"echten" Siliconharzfarbe.

Produkt: Remmers Color LA Fill Historic.
Oder glw.

Eigenschaften:
Halblasierend
Feinsandige, raue Struktur
Wasserdampfdurchlässig sd < 0,25 m
Hoch wasserabweisend w = 0,1 kg/(m² · h0,5)
Reversibel
Spannungsarm
Matt, mineralischer Charakter
Kalkfarb-Optik

Produktkenndaten im Anlieferungszustand:
Bindemittel Siliciumorganisch vergütete Copolymere
Dichte (20 °C) Ca. 1,4 g/cm³, je nach Farbton
Viskosität 3000 mPa·s
Pigmente Anorganische, alkalibeständige, absolut
lichtechte
Oxidpigmente TiO2 -frei
pH-Wert 8 - 9

Produktkenndaten im ausreagierten Zustand:
Wasserdampfdurchlässigkeit (DIN 52615) s < 0,25 m
Wasseraufnahmekoeffizient (DIN 52617) w < 0,1 kg/(m²
· h0,5)

Angebotenes Produkt:______________

Verbrauch:
ca. 0,25  l/m² Color LA Fill Historic <6471>
je nach Untergrund
Einheit: m2

**00002.0004 Farbiges Angleichen von Steinergänzungen mit Siliconharzfarbe Color LA**
Farbige Angleichung ergänzter Stellen
in Lasurtechnik mit einer neutralen,
lösemittelfreien Siliconemulsionsfarbe.

Produkt: Remmers Color LA
oder glw.

Eigenschaften:
Wasserabweisend w = 0,1 kg/(m² h0,5)
Hoch wasserdampfdiffusionsfähig sd = 0,05 m
Keine Behinderung der Carbonatisierungsreaktion
Spannungsarm
Matt, mineralischer Charakter
Geringe Verschmutzungsneigung

Produktkenndaten im Anlieferungszustand:
Bindemittel Niedermolekulare Siliconharz-Emulsion,
ReinacrylatDispersion
Dichte (20 °C) 1,45 - 1,53 g/cm³ je nach Farbton
Viskosität 3000 mPa·s
Pigmente Lichtechte, alkalibeständige Oxidpigmente
pH-Wert ca. 8,5

Produktkenndaten im ausreagierten Zustand:
Wasserdampfdurchlässigkeit s = 0,05 m
Wasseraufnahmekoeffizient (DIN EN 1062-3) w = 0,1
kg/(m² · h0,5)
Glanzgrad Matt, mineralischer Charakter

Angebotenes Produkt:______________

Verbrauch:
ca. 0,2  l/m² je Arbeitsgang und Untergrund
Remmers Color LA <6400>
Einheit: m2

**00002.0005 Farbiges Angleichen von Steinergänzungen mit Silikatfarbe Color SH**
Farbige Angleichung ergänzter Stellen
in Lasurtechnik mit einer Silikatfarbe
mit feinkörniger Struktur.

Produkt: Remmers Color SH
oder glw.

Eigenschaften:
Feinkörnige Oberflächenstruktur
Optimale Untergrundhaftung
Gute Witterungsbeständigkeit
Wasserdampfdiffusionsoffen
Wasserabweisend
Mineralwasserbasiert

Produktkenndaten im Anlieferungszustand:
Bindemittel Kaliwasserglas
Dichte (20 °C) 1,40 g/cm³
Viskosität Thixotrop
Pigmente UV- stabile mineralische Pigmente
pH-Wert < 11,5

Produktkenndaten im ausreagierten Zustand:
Wasserdampfdurchlässigkeit > 95 %
Wasserdampfdurchlässigkeit (DIN 52615) s = 0,04 m
Wasseraufnahmekoeffizient (DIN 52617) w = 0,20 kg/(m²
· h0,5)
Glanzgrad Matt
UV-Stabilität Sehr gut

Verbrauch:
ca. 0,2 l/m² Remmers Color SH <0630>
je nach Untergrund
Einheit: m2

**00002.0006 Strukturausgleichende Beschichtung mit Color CL Fill Historic**
Vorbereitete Flächen strukturausgleichend mit
einer füllenden Kalkfarbe ohne organische
Bindemittelanteile
beschichten.

Produkt: Remmers CL Fill Historic
oder glw.

Eigenschaften:
Kapillaraktiv
Hoch wasserdampdiffusionsfähig
Hohes Deckvermögen
Frei von organischen Bindemittelzusätzen
Lösemittel- und weichmacherfrei
Frei von Konservierungsmittel
Mineralwasserbasiert
Allergikerfreundlich
Natürlich antiseptisch
Spannungsarm
Hohes Haftvermögen
Titandioxidfrei

Produktkenndaten im Anlieferungszustand:
Bindemittel Dispergiertes Weißkalkhydrat
Dichte (20 °C) 1,54 g/cm³
Viskosität 2500 mPa·s
pH-Wert > 11

Produktkenndaten im ausreagierten Zustand:
Wasserdampfdurchlässigkeit (DIN 52615) s < 0,01m
Wasseraufnahmekoeffizient (DIN 52617)
Untergrundabhängig
Farbton Weiß
Glanzgrad Tuchmat

Angebotenes Produkt:______________

Verbrauch:
ca. 0,2 - 0,25 kg/m² je Arbeitsgang auf glattem
Untergrund Remmers CL Fill Historic <6566>
Einheit: m2

**00002.0007 Kalkfarbe ohne organische Bindemittelanteile (Color CL Historic)**
Farbbeschichtung der vorbereiteten Wandflächen
mit einer Kalkfarbe ohne organische Bindemittelanteile

Anzahl Arbeitsgänge:_____

Produkt: Remmers Color CL Historic
oder glw.

Eigenschaften:
Kapillaraktiv
Hoch wasserdampdiffusionsfähig
Hohes Deckvermögen
Frei von organischen Bindemittelzusätzen
Lösemittel- und weichmacherfrei
Frei von Konservierungsmittel
Mineralwasserbasiert
Titandioxidfrei
Allergikerfreundlich
Natürlich antiseptisch
Spannungsarm
Hohes Haftvermögen

Produktkenndaten im Anlieferungszustand:
Bindemittel Dispergiertes Weißkalkhydrat
Dichte (20 °C) 1,54 g/cm³
Viskosität 3500 mPa·s
pH-Wert > 11

Produktkenndaten im ausreagierten Zustand:
Wasserdampfdurchlässigkeit (DIN 52615): sd < 0,01 m
Wasseraufnahmekoeffizient (DIN 52617):
Untergrundabhängig
Glanzgrad Tuchmatt

Angebotenes Produkt:______________

Verbrauch:
Ca. 0,2 - 0,25 kg/m² je nach Untergrund und
Arbeitsgang Remmers Color CL Historic <6569>
2 Arbeitsgänge erforderlich.
Einheit: m2

**00002.0008 Mehraufwand für mehrfarbige Gestaltung**
Mehraufwand fü farbige Gestaltung
nach Vorgabe des AG. incl. Nebenarbeiten
wie z.B. Aufreissen, Beschneiden, Abkleben.
Einheit: m2
